# GAEB0002
Leistungsbeschreibung (GAEB DA XML 3.1, DA81)
Währung: EUR
Erstellt mit: 17.04.2019

## Leistungsverzeichnis

*Hinweis: Erläuterungen / Hinweise*
Nachfolgend möchten wir Ihnen zu unseren Muster-Leistungsverzeichnissen einige Erläuterungen / Hinweise an die Hand geben.

 1. Die Muster-Leistungsverzeichnisse erheben grundsätzlich nicht den Anspruch auf Vollständigkeit. Die Leistungsverzeichnisse sind für jeden Einzelfall von dem Bauherren / Planer dahingehend zu überprüfen, ob sie für das Bauvorhaben einschlägig sind und den projektspezifischen Anforderungen genügen. D.h. die Leistungsverzeichnisse sind regelmäßig entsprechend anzupassen.

 2. Wir empfehlen die Hinzuziehung von Fachplanern und spezialisierten Fachunternehmen, die eine ausreichende Erfahrung im Umgang mit unseren Produkten vorweisen können. Der richtige Umgang mit Naturbaustoffen setzt entsprechende Fachkenntnisse zwingend voraus.

 3. Bei Planung und Ausführung sind grundsätzlich die anerkannten Regeln der Technik zu beachten. Dazu zählen u.a. nachstehende Regelwerke:

 - Das Regelwerk des Deutschen Dachdeckerhandwerks (Zentralverband des Deutschen Dachdeckerhandwerks e.V.)
 - DIN EN 12326-1 und -2
 - Produktdatenblätter und Prüfzeugnisse
 - Schiefer-Bibel (Rathscheck)

 4. Darüber hinaus kann im Einzelfall bei Planung und Ausführung auch der Stand der Technik maßgeblich sein. Dies deshalb, weil das Unternehmen Rathscheck stets an der Weiterentwicklung und Innovation ihrer Produkte arbeitet.

 Unter dem Stand der Technik ist im Allgemeinen ein fortgeschrittener, fortschrittlicher Entwicklungsstand zu verstehen, dessen Erprobung seine Eignung für die Praxis  ergeben hat, der jedoch nicht zwingend bereits zu den anerkannten Regeln der Technik zählt.

 Der Stand der Technik ergibt sich u.a. aus:
 - Verlegerichtlinien
 - Einbauanleitungen
 - Schiefer-Bibel (Rathscheck)

 Den beteiligten Fachleuten wird empfohlen, ihren Auftraggeber / Bauherren darüber aufzuklären, wenn abweichend von den anerkannten Regeln der Technik geplant und ausgeführt wird.

 5. Im Fall einer öffentlichen Ausschreibung sind die Muster-Leistungsverzeichnisse entsprechend den Erfordernissen des Vergaberechts anzupassen.

### 1 Statik und Werkplanung

**1.1 Statik**
Basierend auf den Angaben des Tragwerkplaners und in Verbindung mit den Werk- und Detailplänen des Architekten hat der Auftragnehmer die technische Bearbeitung für die Montage-, Werkstatt- und Detailpläne und die statistischen Nachweise gemäß den Angaben in den Vorbemerkungen zu erbringen.

 Sollten Abweichungen von den vorgegebenen
 Profilen und Ausführungen erforderlich sein, so sind diese mit dem Architekten und dem vom Bauherrn beauftragten Tragwerkplaner detailliert abzustimmen. Der statische Nachweis ist über den Tragwerkplaner dem Prüfstatiker einzureichen.
Menge: 1,000 Stüc

**1.2 Werkplanung**
Erstellung der Verlegepläne und der erforderlichen Konstruktionsdetails nach Architektenvorgaben.
Menge: 1,000 Stüc

### 2 Baustelleneinrichtung

**2.1 Baustelleneinrichtung**
Baustelleneinrichtung, einschließlich
 aller für die Ausführung der Arbeiten
 benötigten Maschinen und Hilfseinrichtungen, aufbauen, über den für die Ausführung der Arbeiten vorgesehenen Zeitraum vorhalten und nach Beendigung der
 Arbeiten wieder abbauen.
 ACHTUNG: Gerüstbauarbeiten sind hiervon
 ausgenommen!!!
Menge: 1,000 Stüc

**2.2 Sicherheitsgerüst**
Sicherheitsgerüst nach den Erfordernissen der Bau-BG und den derzeit gültigen
 UVV aufbauen, vorhalten und abbauen.
Menge: 1,000 Stüc

**2.3 Gerüstverankerungen**
Gerüstverankerungen, nicht rostend, liefern und im Bauwerk einbauen.

 Fabrikat:
 Dübeltyp:
 Schraubentyp:
 Verankerungsgrund:
Menge: 1,000 Stüc

### 3 Unterkonstruktion System NFT-SL Rapid 850

**3.1 Unterkonstruktion System NFT-SL RAPID 850**
Justierbare, berechenbare/Prüffähige Alu-
 Unterkonstruktion für eine planeben verlegte,
 rückseitig befestigte, hinterlüftete Fassadenbekleidung, incl. lot- und fluchtgerechtem ausrichten der Unterkonstruktion auf der vorhandenen Außenwandoberfläche, entsprechend den Anforderungen an die Ebenheit der
 Bekleidungsfläche.
 Rohbautoleranzen bis zu 30 mm müssen ohne Mehrpreis ausgeglichen werden.

 System NFT RAPID 850 gemäß DIN 18 516 unter Verwendung der gekennzeichneten Originalteile bestehend aus RAPID-Wandheltern mit zwei integrierten
 Klemmzungen, Dicke >= 3,8 mm
 -Festpunkthalter 160 mm hoch
 -Gleitpunkthalter 80 mm hoch
 Tragprofile, Dicke 2 mm, AlMGSi 0,5 - F25,
 Zugfestigkeit >= 115 N/qmm nach DIN 1748, sowie Verbindungsniete oder Selbstbohrschrauben, gem. statischen Anforderungen liefern und montieren.

 Hersteller:
 NAUTH-SL Fassadentechnik GmbH
 Weinbergstraße 2,
 76889 Kapellen-Drusweiler,
 Tel.: 06343 / 7003-0 Fax: -20
 email: info@nauth-sl.de <mailto:info@nauth-sl.de>
 Internet: www.nauth-sl.de

 Der Wandabstand bis Vorderkante Unterkonstruktion beträgt im Mittel ………mm.
 Das Gebäude hat eine Höhe von .................m.
 Das Mauerwerk besteht aus .......................

 Montage:
 Die Montage der Tragprofile, L 100/50 und L 40/50 erfolgt senkrecht. Profillängen <= 3.000 mm. Je Profilstab wird ein Festpunkt-Wandhalter, gem. Statik, sowie die notwendige Anzahl an Gleitpunkt-Wandhaltern mit ausschließlich bauaufsichtlich zugelassenen Dübeln zur Aufnahme des anteiligen Eigengewichtes und der
 Windlasten montiert. Es ist auf eine zwängungsfreie Montage für temperaturbedingte Längenänderungen der
 Tragprofile ( Langlochausbildung ) zu achten.

 Die Tragprofile werden mittels Niet oder Selbstbohrschraube mit den RAPID-Wandhaltern verbunden. Profilstöße sind mit
 min. 15 mm lichtem Abstand ( thermische Dehnung) auszubilden und stets mit der Plattenfuge identisch abzuordnen.
 An die senkrechten Tragprofile werden waagerecht die Horizontal-Tragprofile ''Mini'' montiert. Profilabstände, Abmessungen von Fest- und Gleitpunkt, sowie alle Befestigungs- und Verankerungsmittel nach statischer Berechnung, bzw. lt. Systemhersteller.
 Vorhandene Gebäude-Dehnfugen müssen bei der Ausführung der Unterkonstruktion berücksichtigt werden.
Menge: 1,000 m²

**3.2 Zulage für erforderliche thermische Trennung**
Zulage für erforderliche thermische
 Trennung zwischen Wandhaltern und Wand, z. B. ThermoStop-Hart-PVC-Platten, Baustoffklasse B 1 (Nachweis erforderlich)
Menge: 1,000 m²

**3.3 Zulage für Ausbildung der Unterkonstruktion im Randbereich**
Zulage für Ausbildung der Unterkonstruktion
 System NFT-RAPID im Randbereich ( RB ) nach statischer Erfordernis gem. DIN 1055.
Menge: 1,000 m

**3.4 Zulage für das Ausbilden von Außenecken**
Zulage für das Ausbilden von Außenecken,
 einschl. erforderlicher Unterkonstruktion, Zubehör und Montage.
Menge: 1,000 m

**3.5 Zulage für das Ausbilden von Innenecken**
Zulage für das Ausbilden von Innenecken,
 einschl. erforderlicher Unterkonstruktion, Zubehör und Montage.
Menge: 1,000 m

**3.6 Zulage für das Ausbilden der Fenster- und Türanschlüssen**
Zulage für das Ausbilden der Fenster- und
 Türanschlüsse, einschl. erforderlicher Unterkonstruktion und Montage.
Menge: 1,000 m

**3.7 Zulage für das Ausbilden Anschluss rundes Fenster**
Zulage für das Ausbilden der Fenster- und
 Türanschlüsse im Bereich des runden Fensters einschl. erforderlicher Unterkonstruktion und Montage.
Menge: 1,000 m

**3.8 Zulage für das Ausbilden von Gebäudedehnfugen**
Zulage für das Ausbilden von
 Gebäudedehnfugen, einschl. erforderlicher Unterkonstruktion und Montage.
Menge: 1,000 m

**3.9 Zulage für das Ausbilden des Sockelabschlusses**
Zulage für das Ausbilden des Sockel- abschlusses mit einem Alu-Lüfterprofil
 Breite ...... mm.
Menge: 1,000 m

### 4 Wärmedämmung

**4.1 Außenseitige Wärmedämmung**
Außenseitige Wärmedämmung der hinterlüfteten Fassadenbekleidung aus mineralischem Dämmstoff, gemäß
 DIN EN 13162, liefern und fachgerecht im
 Fugenverband auf dem vorherigen
 Fassadenuntergrund verlegen.
 Dämmstoffdicke: .......
 Wärmeleitzahl: ..........
 Baustoffklasse: A - nicht brennbar
 Typ: .......- Fassadendämmplatten oder gleichwertig für die außenseitige Wärmedämmung - einseitig mit schwarzem Glasvlies kaschiert - für hinterlüftete Fassadenbekleidungen geeignet. Die Platten müssen durchgehend wasserabweisend,
 unverrottbar und im hohen Maße witterungsbeständig sein. Der Dämmstoff ist mittels mechanischer Befestigung nach Verlegeanleitung des Herstellers mit preßgestoßenen Fugen zu befestigen.
 Nach der Montage der Befestigungselemente der Fassade sind etwaige Schäden an der
 Dämmschicht im Bereich der Befestigungsstellen sorgfältig auszubessern.
Menge: 1,000 m²

### 5 Fassadenbekleidung

**5.1 Fassadenflächen in Symmetrischer Deckung**
Fassadenflächen in Symmetrischer Deckung mit Schiefer fachgerecht eindecken.
 Vorkommen: InterSIN®, SIN 120, spaltrau
 Steingröße: bis ………… cm
 (max. 1 m2, max. Kantenlänge 120 cm) nach Architektenplan.
 Pro Stein werden zur Befestigung der Hinterschnitt- Agraffen 4 Hinterschnitt-Bohrungen System Keil nach statischer Erforedernis eingebracht
 Befestigung: Keil Hinterschnitt-Anker AA,
 Hs=10 mit Schraube M6x13 DS 14
Menge: 1,000 m²

### 6 Imprägnierung

**6.1 Imprägnierung**
Bekleidete Fassadenflächen komplett mittels
 Hochdruckreiniger reinigen und abtrocknen lassen. Anschließend sachgerechtes Aufbringen einer Spezial-Imprägnierung für Natursteine nach Anwendungsvorschriften des Herstellers. Hierbei ist im Vorfeld die Verträglichkeit des Produktes mit den Schieferplatten an unauffälliger Stelle zu
 prüfen.

 Empfohlenes Produkt:
 Moeller Chemie HMK S 234 N Fleckschutz
Menge: 1,000 m²
